# Dachdeckerarbeiten
Angebotsaufforderung (GAEB 90, DA83)
Währung: EUR

## Dachdeckerarbeiten
Datum: 10.10.24

### 1 Dachabdichtungsarbeiten Pultdach

**1.1 Baustelleneinrichtung für das eigene Gewerk**
Baustelleneinrichtung für das eigene Gewerk
Dachabdichtung.
Menge: 1,000 Stk

**1.2 Bitumendachdichtungsbahn als Dampfsperre auf OSBHolzplatten**
*** Bedarfsposition ohne GB
Bitumendachdichtungsbahn als Dampfsperre auf
OSBHolzplatten
mit Aluminiumeinlage, Typ Bauder KSD,
liefern und mechanisch befestigt liefern und montieren.
Menge: 120,000 m2

**1.3 Wärmedämmung aus Polystyrol Hartschaumplatten unter**
Wärmedämmung aus Polystyrol Hartschaumplatten unter
Flachdachabdichtung, liefern und verklebt verlegen.
Unterlage : Dampfsperre
Anwendungsgebiet : DAA-dh
WLS : EPS 035
Dicke : 200 mm
Menge: 120,000 m2

**1.4 Dachabdichtung 1. Lage, bestehend aus**
Dachabdichtung 1. Lage, bestehend aus
Elastomerbitumen-Kaltselbstklebebahn
Bauder TEC KSA mit SK-Sicherheitsnaht mit
abziehbarer
Folie, unterseitig vollflächig
SK-Bitumen und abziehbare Folie,
d = 3,0 mm, Einlage 150 g/m²
Polyestergewebe-Verbundträger, durch
Abziehen der unterseitigen Folie
aufkleben. Oberseitige Nahtabdeckfolie
abziehen und Nähte mittels
Icopal-Andruckrolle andrücken. Stöße
8 cm breit, mit Icopal-Handbrenner oder
Heißluftgerät sorgfältig verschweißen
und andrücken. Dabei ist ein
45°-Eckschnitt an der unteren Lage im
Bereich des T-Stoßes auszuführen.
Die Oberlage ist Zug um Zug vollflächig
aufzukleben.
Eigenschaftsklasse E1
Anwendungstyp DU/BA/MSB-nQ
Bei ungünstigen Witterungsbedingungen,
wie z. B. hohe Luftfeuchtigkeit oder
niedrigen Temperaturen, sind besondere
Maßnahmen zu ergreifen.
Menge: 120,000 m2

**1.5 Oberlage der Abdichtung, bestehend**
Oberlage der Abdichtung, bestehend
aus Elastomerbitumen-Schweißbahn
Bauder PYE PV 200 S5
bestreut, Sicherheitsnaht und
bestreuungsfreier Querstoß,
unterseitig Rillen-VARIO und Folie,
d = 4,5 mm, Einlage 180 g/m²
Polyestergewebe-Verbundträger, auf
vorbereiteten Untergrund vollflächig
aufschweißen. Dabei sind die Nähte 8 cm
und die Stöße 10 cm breit zu überdecken
und zu verschweißen.
Austretendes Bitumen an den Nahtüberdeckungen
kann auf besonderen Wunsch
des Auftraggebers zusätzlich mit Abstreumaterial
im noch klebefähigen
Zustand abgestreut werden. Es handelt
sich hierbei um eine zusätzlich zu
vergütende Leistung.
Eigenschaftsklasse E1
Anwendungstyp DO
Kaltbiegeverhalten und
Wärmestandfestigkeit nach Alterung
gemäß EN 1296 geprüft.
Im Systemaufbau widerstandsfähig gegen
Flugfeuer und strahlende Wärme gem. LBO.
Güteüberwacht von der MPA NRW,
entsprechend Überwachungsvertrag
Nr. 220003645 vom 22. September 2009.
Menge: 120,000 m2

**1.6 Securanten als Einzelanschlagpunkte auf Holzschalung**
Securanten als Einzelanschlagpunkte auf Holzschalung
liefern, einbauen, eindichten und dokumentieren.
Menge: 4,000 Stk

**1.7 Dachrandausbildung wie folgt:**
Dachrandausbildung wie folgt:

-Dachrandbohle
-Eindichtung der Bohle mit einem Zulagestreifen
-Aluminium natur Dachrandprofil mit 150mm Sichtblende
-Zulage für einen Zulagestreifen der Dachabdichtung zur
Eindichtung der Dachrandprofiles
Menge: 30,200 lfm

**1.8 Zulage zur Vorposition für Eckausbildung.**
Menge: 4,000 Stk

**1.9 Dachrinne als halbrunde Hängedachrinne, inkl.**
Dachrinne als halbrunde Hängedachrinne, inkl.
Rinnenhalter.
Zuschnitt : 333 mm
Wulstdurchmesser : Klasse X
Material : Titan-Zinkblech
Blechdicke : 0,7 mm
Rinnenhalter : verzinkter Stahl HA
Menge: 12,620 m

**1.10 Rinneneinhang als Übergang von der Dachdeckung zur**
Rinneneinhang als Übergang von der Dachdeckung zur
Dach
rinne, dreifach gekantet.
Material : Titan-Zinkblech
Blechdicke :0,8 mm
Zuschnitt : 333 mm
Menge: 12,620 m

**1.11 Fallrohr, kreisförmig, für Dachentwässerungsanlagen,**
Fallrohr, kreisförmig, für Dachentwässerungsanlagen,
Dach
rinnen etc., inkl. der Rohrschellen mit doppeltem
Scharnier, so
wie aller Zubehör- und Befestigungsteile.
Befestigungsuntergrund : .....
Material : Titan-Zinkblech
Blechdicke : 0,65 mm
Nenngröße : DN 100
Nahtausführung : Klasse X
Menge: 4,000 m

**1.12 Fallrohrbogen als Doppelbogen mit Verbindungsstück, zur**
Fallrohrbogen als Doppelbogen mit Verbindungsstück, zur
Verbindung zwischen der Dachrinne und dem
kreisförmigen
Regenfallrohr.
Bogenwinkel : ..... Grad
Material : Titan-Zinkblech
Nenngröße : DN 100
Menge: 1,000 Stk

**1.13 Standrohre aus verzinktem Stahl mit Reinigungsöffnung**
Standrohre aus verzinktem Stahl mit Reinigungsöffnung
liefern montieren und an die Grundleitung anschließen.
Menge: 1,000 Stk

### 2 Arbeiten zum Nachweis für unvorhges.

**2.1 Arbeiten, welche nicht in den Positionen erfasst sind**
*** Bedarfsposition ohne GB
Arbeiten, welche nicht in den Positionen erfasst sind
und gegen Nachweis zur Ausführung kommen:
Ansatz 40 Facharbeiterstunden zu je 72,50 _ je Stunde
netto.
Menge: 10,000 h

USt %: 19,00
